# Kühlebornweg, Haydn, Birkbusch
Angebotsaufforderung (GAEB DA XML 3.2, DA83)
Projekt: 013731
Währung: EUR
Auftraggeber: Covivio Berlin Prime SAS, c/o Covivio Immobilien GmbH, Essener Straße 66, 46047 Oberhausen, Deutschland, Ansprechpartner Mustermann, USt-IdNr. 12345; Debitorennummer: 11111
Erstellt mit: GXML Toolbox V3.3 R20230829, iTWO_64 V24.0.454, 18.11.2025

## 010 Baustelleneinrichtung / Gerüst
Datum: 18.11.2025

*Hinweis: Objekt: Kühlebornweg 14-22*
Bauvorhaben:  Kühlebornweg 14 - 22, 12167 Berlin
Mehrfamilienhaus,
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Gewerke: Baustelleneinrichtung / Gerüststellung

Aufgrund der erschwerten Zugänglichkeit ist vor Angebotsabgabe zwingend eine Ortsbesichtigung durchzuführen!

Baubeginn: 02.03.2026
Bauende: 31.01.2027

Das Bauvorhaben wird in BA1.1 und BA1.2 unterteilt
Stellen BA1.1 02.03.26 - 27.03.26 Abrüsten voraussichtlich ab 09/2026
Stellen BA1.2 06.07.26 - 31.07.26 Abrüsten voraussichtlich ab 12/2026
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*Hinweis: A) ALLGEMEINE VERTRAGSBEDINGUNGEN*
A) ALLGEMEINE VERTRAGSBEDINGUNGEN
=================================================================

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Möbel und sonstiges Mietereigentum, Bodenflächen und angrenzende Bauteile etc. im Bereich der auszuführenden Arbeiten sind durch Folie, evtl. Schaltafeln oder Ähnliches zu schützen.

A3) PREISE

Soweit und sobald Überschreitungen absehbar sind, ist hierüber der Abteilung Einkauf des AG ein schriftliches Angebot einzureichen und eine gesonderte Vereinbarung zu treffen.

In den Einheitspreisen sind sämtliche Kosten, wie Lohn-, Material- und Nebenkosten enthalten, insbesondere auch:

1) Koordination / Terminabsprache(n) mit dem(den) Mieter(n) / Kundenbetreuer(n) / Bauleiter(n)

2) sämtliche Fahrt- und Transportkosten,

3) sämtliche tariflichen Zulagen wie z.B. Schmutz- und Staubzulagen, Zulagen für ekelerregende
Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise in irgendeiner Form Dritten entgeltlich oder unentgeltlich zugänglich gemacht werden.

*Hinweis: B) ALLGEMEINE TECHNISCHE VERTRAGSBEDINGUNGEN*
B)  ALLGEMEINE TECHNISCHE VERTRAGSBEDINGUNGEN
=======================================================

B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

### Bereich 1 Kühlebornweg 14 - 22

#### Abschnitt 1.1 WC Kabine mobil

**1.1.10 WC Kabine mobil**
*** Bedarfsposition ohne GB
WC Kabine mobil
Ausstattung: Handwaschbecken und Desinfektion
2,00 Stck. 50 Wochen
Menge: 100,000 StWo

#### Abschnitt 1.2 Bauwagen

**1.2.10 Bauwagen Standard 3,5 m Antransport**
*** Bedarfsposition ohne GB
Menge: 1,000 Stk

**1.2.20 Bauwagen Standard 3,5 m vorhalten**
*** Bedarfsposition ohne GB
Bauwagen Standard 3,5 m vorhalten
1,00 Stck. 50 Wochen
Menge: 50,000 StWo

**1.2.30 Bauwagen Standard 3,5 m Abtransport**
*** Bedarfsposition ohne GB
Menge: 1,000 Stk

#### Abschnitt 1.3 Baustrom

**1.3.10 EVU Mangement**
*** Bedarfsposition ohne GB
EVU Mangement
einmalige Grundgebühr für Antragstellung,
Absprachen mit örtlichen Netzbetreibern,
Abholung der Messwandler beim
Netzbetreiber und Einbau in Baustromverteiler.
Menge: 1,000 Stk

**1.3.20 Zählerschrank A100 - Montage**
*** Bedarfsposition ohne GB
Zählerschrank A100 - Montage
liefern, ebenerdig aufstellen, montieren, in Betrieb nehmen
Bei direktem Anschluß an den Hausanschluß im Vorderhaus ohne Stromnetz Berlin
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Menge: 1,000 Stk

**1.3.30 Zählerschrank A100 vorhalten**
*** Bedarfsposition ohne GB
Zählerschrank A100  vorhalten
1,00 Stck. 50 Wochen
Menge: 50,000 StWo

**1.3.40 Zählerschrank A100 Demontage**
*** Bedarfsposition ohne GB
Menge: 1,000 Stk

**1.3.50 Zähler inkl. Wandler für Messung (>100A) vorhalten**
*** Bedarfsposition ohne GB
Zähler inkl. Wandler für Messung (>100A) vorhalten
Ausrüsten des Zählerschrankes für interne Verbrauchszwischenmessung
(nicht für Verrechnungszwecke mit dem EVU) Ablesen des Zählers und eventuelle Verrechnung des
Verbrauchs durch den AG
1,00 Stck. 50 Wochen
Menge: 50,000 StWo

**1.3.60 Zähler inkl. Wandler für Messung (>100A) Einbaupauschale**
*** Pauschalposition
*** Bedarfsposition ohne GB
Menge: 1,000 psch

**1.3.70 Verteilerschrank V100 - Typ B - Montage**
*** Bedarfsposition ohne GB
Verteilerschrank V100 - Typ B - Montage
liefern, ebenerdig aufstellen, montieren, in Betrieb nehmen
Bei direktem Anschluß an den Hausanschluß im Vorderhaus ohne Stromnetz Berlin
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Menge: 1,000 Stk

**1.3.80 Verteilerschrank V100 - Typ B - vorhalten**
*** Bedarfsposition ohne GB
Verteilerschrank V100 - Typ B - vorhalten
1,00 Stck. 50 Wochen
Menge: 50,000 Stk

**1.3.90 Verteilerschrank V100 - Typ B - Demontage**
*** Bedarfsposition ohne GB
Menge: 1,000 Stk

**1.3.100 EV32 Montage**
*** Bedarfsposition ohne GB
EV32 Montage
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Menge: 1,000 Stk

**1.3.110 EV32 vorhalten**
*** Bedarfsposition ohne GB
EV32 vorhalten
1,00 Stck. 50 Wochen
Menge: 50,000 StWo

**1.3.120 EV32 Demontage**
*** Bedarfsposition ohne GB
Menge: 1,000 Stk

**1.3.130 CEE-Verlängerung 32A, bis 50m Montage**
*** Bedarfsposition ohne GB
CEE-Verlängerung 32A, bis 50m Montage
liefern, ebenerdig aufstellen, montieren, in Betrieb nehmen
Menge: 3,000 Stk

**1.3.140 CEE-Verlängerung 32A, bis 50m vorhalten**
*** Bedarfsposition ohne GB
CEE-Verlängerung 32A, bis 50m vorhalten
3,00 Stck. 50 Wochen
Menge: 150,000 StWo

**1.3.150 CEE-Verlängerung 32A, bis 50m Demontage**
*** Bedarfsposition ohne GB
Menge: 3,000 Stk

**1.3.160 FI-Prüfung je Prüfstelle - Typ B**
*** Bedarfsposition ohne GB
Menge: 24,000 Stk

**1.3.170 FI-Prüfung Anfahrtspauschale**
*** Bedarfsposition ohne GB
Menge: 12,000 Stk

#### Abschnitt 1.4 Bauwasser

**1.4.10 Wasseranschluß herstellen**
*** Bedarfsposition ohne GB
Wasseranschluß an vorhandene Rohrleitung
im Gebäude herstellen und anschliessen
Menge: 1,000 Stk

**1.4.20 Wasserzähler liefern**
*** Bedarfsposition ohne GB
Menge: 1,000 Stk

**1.4.30 Trinkwasserleitung installieren**
*** Bedarfsposition ohne GB
Trinkwasserleitung installieren
PE-25/32* 2,3mm Trinkwasserleitung in
Ringen einschl. Formstücke liefern und montieren
Menge: 25,000 m

**1.4.40 Aussenzapfstellen mit Absperrhahn**
*** Bedarfsposition ohne GB
Aussenzapfstellen mit Absperrhahn und
mindst. 2 Zapfstellen 3/4" und GEKA Anschluß installieren
Menge: 1,000 Stk

**1.4.50 Demontage Bauwasser**
*** Bedarfsposition ohne GB
Menge: 1,000 Stk

#### Abschnitt 1.5 Bauaufzug

**1.5.10 Bauaufzug GEDA 500Z/ZP Montage**
GEDA 500Z/ZP 2000kg Tragkraft – Personen- und Lastenaufzug  Förderhöhe 15 m inkl. 4 Toren inkl.
Antransport und Montage
Menge: 2,000 Stk

**1.5.20 Bauaufzug vorhalten**
Bauaufzug vorhalten
GEDA 500Z/ZP 2000kg Tragkraft – Personen- und Lastenaufzug  Förderhöhe 15 m inkl. 4 Toren
vorhalten
2,00 Stck. 48 Wochen
Menge: 96,000 StWo

**1.5.30 Bauaufzug GEDA 500Z/ZP Demontage**
Menge: 2,000 Stk

#### Abschnitt 1.6 Baugerüst

*Hinweis: Funktionalbeschreibung Gerüstarbeiten*
Das Fassadengerüst soll strassen- sowie hofseitig gestellt werden. Die Stellung soll in zwei Bauabschnitten versetzt erfolgen in welchen jeweils ein Teil Strassenfassade und Hoffassade eingerüstet werden.

BA1.1 Kühlebornweg 18-22 (1690m²)
BA1.2 Kühlebornweg 14-16 (1360m²)
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Die Rüstung ist so zu stellen, das diese gem. den angegebenen Bauabschnitten auch einzeln zurückgebaut werden kann.

Generelle Nutzung des Gerüst für Wärmedämmarbeiten an der Fassade sowie Fenstertausch.

Hofseitig ist das Gerüst mittels Sonderkonstruktion Gitterträger so zu konstruieren, dass die vorhandenen Mietergaragen ungeingeschränkt nutzbar sind.

Die Rüstung sowie speziell die  Treppentürme sind gegen unbefugtes betreten zu sichern, dies ist in die Preise einzukalkulieren.

**1.6.10 Fassadengerüst Lastkl.3 W06**
Fassadengerüst Lastkl.3 W06
Arbeitsgerüst DIN EN 12811-1, als längenorientiertes Standgerüst, Fassadengerüst DIN EN 12810-1 als Rahmengerüst, Lastklasse 3 (2 kN/m2), Breitenklasse W06, mit innenliegendem Leitergang, inkl.
Auf- und Abbau sowie Transport
Menge: 3050,000 m²

**1.6.20 Vorhaltung Fassadengerüst Lastkl.4 W09**
Vorhaltung Fassadengerüst Lastkl.3 W06
Gebrauchsüberlassung des vorbeschriebenen Fassadengerüstes für 50 Wochen vorhalten
Menge: 152500,000 m²Wo

**1.6.30 Belagverbreiterung wandseitig 0,3m**
Belagverbreiterung wandseitig
Belagverbreiterung wandseitig, für Standgerüste, längenorientiert, Konsolbreite 0,3m ,inkl. Auf- und Abbau sowie Transport
Menge: 600,000 m

**1.6.40 Vorhaltung Belagverbreiterung 0,3m wandseitig**
Vorhaltung Belagverbreiterung 0,3m wandseitig
Gebrauchsüberlassung vorbeschriebene Belagverbreiterung,für 50 Wochen vorhalten
Menge: 24000,000 mWo

**1.6.50 Zulage konfektionierte Gerüstanker**
Zulage konfektionierte Gerüstanker
Zulage für das Liefern und Montieren von konfektionierten
Sondergerüstankern für WDVS- Aufbauten, die Anzahl ist durch
den AN selbst zu bestimmen.
Menge: 3050,000 m²

**1.6.60 Vorhaltung Gerüstanker**
Gebrauchsüberlassung der vorbeschriebenen Gerüstanker
Menge: 152500,000 m²Wo

**1.6.70 Dachfanggerüst aus Schutznetzen**
Dachfanggerüst aus Schutznetzen
Ausbau des Standgerüstes zum Dachfanggerüst DIN 4420-1,
Schutzwand aus Netzen, inkl. Auf- und Abbau sowie Transport
Menge: 190,000 m

**1.6.80 Verlängerungsmiete Dachfanggerüst aus Schutznetzen**
Vorhaltung Dachfanggerüst aus Schutznetzen
Gebrauchsüberlassung vorbeschriebenes Dachfanggerüst, für 50 Wochen vorhalten
Menge: 9500,000 mWo

**1.6.90 Treppenaufgang für Gerüst**
Treppenaufgang für Gerüst
Treppenaufgang 5x16m für vorbeschriebenes Gerüst, am Gerüst
anbauen und verankern, inkl. Auf- und Abbau sowie Transport
Menge: 84,000 m

**1.6.100 Vorhaltung Treppenaufgang für Gerüst**
Vorhaltung Treppenaufgang für Gerüst
Gebrauchsüberlassung vorbeschriebener Treppenaufgang für Gerüst, für 50 Wochen vorhalten.
Menge: 4200,000 mWo

**1.6.110 Zugangsbeschränkung Treppenturm**
Holzverkleidung aus OSB-Platten um den Treppenturm anbringen, um den Zugang für Dritte zu beschränken. In diese Konstruktion ist eine Tür (Breite= 70cm) mit einer Vorrichtung für ein Vorhängeschloss einzubauen (Vorhängeschloss bauseits) .
Gesamthöhe= ca.3,00m
Länge Holzverschalung umlaufend um den Treppenturm
Menge: 5,000 Stk

**1.6.120 Vorhaltung Zugangsbeschränkung Treppenturm**
Menge: 250,000 StWo

**1.6.130 Zusätzlicher Seitenschutz**
*** Bedarfsposition ohne GB
Zusätzlicher Seitenschutz DIN EN 12811-1, in einer Gerüstlage, inkl. Auf- und Abbau sowie Transport
Menge: 1,000 m

**1.6.140 Vorhaltung Zusätzlicher Seitenschutz**
*** Bedarfsposition ohne GB
Vorhaltung Zusätzlicher Seitenschutz
Gebrauchsüberlassung vorbeschriebener zusätzlicher Seitenschutz, für 40 Wochen
vorhalten.
Menge: 1,000 mWo

**1.6.150 Gerüstbekleidung mit Netzen**
Gerüstbekleidung mit Netzen
Bekleidung an vorbeschriebenem Gerüst als Schutz vor
herabfallenden Gegenständen mit engmaschigen Netzen,
Maschenweite 10/10 mm, einschl. zusätzlich erforderlicher
Gerüstverankerungen, inkl. Auf- und Abbau sowie Transport und Entsorgungskosten.Wartungsarbeiten oder die Sanierung von defekten Planen sind nicht im Preis enthalten.
Menge: 3050,000 m²

**1.6.160 Vorhaltung Gerüstbekleidung mit Netzen**
Vorhaltung Gerüstbekleidung mit Netzen
Gebrauchsüberlassung vorbeschriebene Gerüstbekleidung, für 50 Wochen vorhalten
Menge: 152500,000 m²Wo

**1.6.170 Fußgängertunnel**
Fußgängertunnel
Fußgängertunnel zur Überspannung der Haus- und Hofeingänge, mit Abdeckung aus Gerüstbelägen, inkl. Auf und. Abbau sowie Transport
Menge: 20,000 m

**1.6.180 Vorhaltung Fußgängertunnel**
Vorhaltung Fußgängertunnel
Gebrauchsüberlassung vorbeschriebener Fußgängertunnel, für 50 Wochen vorhalten
Menge: 1000,000 mWo

**1.6.190 Sonderkonstruktion Gitterträger über Garagen**
Sonderkonstruktion Gitterträger über Garagen
um den uneingeschränkte Nutzung der Garagen zu gewährleisten.
inkl.Auf- und Abbau sowie Transport
Menge: 80,000 m

**1.6.200 Vorhaltung Sonderkonstruktion Gitterträger**
Vorhaltung Sonderkonstruktion
Gebrauchsüberlassung vorbeschriebener Sonderkonstruktion, für 50 Wochen vorhalten
Menge: 4000,000 mWo

**1.6.210 Sonderkonstruktion für Rückbau Schornsteine**
Sonderkonstruktion für Rückbau Schornsteine
Herstellung einer Gerüstsonderkonstruktion zum Rückbau der Schornsteine im Dachfirst bzw auf der Steildachfläche (Rüstung muss auf Dachfläche / Ziegel gestellt werden Neigung ca. 45°)
6 Stk H = ca.1,00m
4 Stk H = ca. 2,00m
Längste Seite.
Abbildung Sonderkonstruktion ähnlich:
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Menge: 10,000 Stk

**1.6.220 Vorhaltung Sonderkonstruktion für Rückbau Schornsteine**
Menge: 20,000 StWo

**1.6.230 Sonderkonstruktion für Rückbau Schornstein**
Sonderkonstruktion für Rückbau Schornsteine
Herstellung einer Gerüstsonderkonstruktion zum Rückbau des Schornsteins in der Dachfläche
1 Stk. H= ca. 8,00m
Längste Seite.
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Menge: 1,000 Stk

**1.6.240 Vorhaltung Sonderkonstruktion für Rückbau Schornsteine**
Menge: 2,000 StWo

**1.6.250 Erschwerniszulage Hof**
Erschwerniszulage Hof
Für den Schultertransport zur / von Hinterfront, durch eine Durchfahrt
ca. 1260m² Gerüstfläche.
Menge: 1260,000 m²

**1.6.260 Stundenlohnarbeiten Gerüstbaumonteur/-in**
*** Bedarfsposition ohne GB
Menge: 25,000 Std

**1.6.270 zusätzliche An-und Abfahrt LKW**
*** Bedarfsposition ohne GB
Menge: 1,000 Stk

#### Abschnitt 1.7 Stundenlöhne

**1.7.10 Facharbeiterstunden**
*** Bedarfsposition ohne GB
Menge: 1,000 h

**1.7.20 Stunden Helfer**
*** Bedarfsposition ohne GB
Menge: 1,000 h

**1.7.30 Anfahrtspauschale**
*** Bedarfsposition ohne GB
Menge: 1,000 Stck
